# MST-Stadthalle Mülheim an der Ruhr
Angebotsaufforderung (GAEB 90, DA83)
DV-Nummer: 20230913
Währung: EUR
Auftraggeber: Mülheimer Stadtmarketing und Tourismus GmbH, Theodor-Heuss-P

## Rohbau (Abbruch-, Betonier- und Mauerera
Datum: 24.06.25

*Hinweis*
Als "Allgemeine Vertragsbedingungen für die Ausführung
von Bauleistungen"
gelten die Regelungen in der VOB, Teil B

Als "Allgemeine Technische Vertragsbedingungen für
Bauleistungen"
gelten die Regelungen in der VOB, Teil C.

Diese gelten im Auftragsfall als vereinbart.

*Hinweis*
AUSSCHREIBUNG UND VERGABE
Ausschreibung und Vergabe erfolgen nach den
"Allgemeinen Bestimmungen für die Vergabe von
Bauleistungen" (VOB/A), die jedoch nicht
Vertragsbestandteil werden. Der Auftraggeber ist nicht
verpflichtet, dem Mindestfordernden/ der
Mindestfordernden den Zuschlag zu erteilen. Der
Auftraggeber
hat die Absicht, die ausgeschriebenen Leistungen
ungeteilt in nur einen Auftrag einzubinden.

AUSSCHREIBUNGSUNTERLAGEN
Dem Bieter werden folgende Unterlagen zur Verfügung
gestellt:
a) das nachfolgende LV
b) Pläne/Zeichnungen/Skizzen
c) Fotos Bestand
d) Bauzeitenplan
e) Gutachten, Statik
f) Veranstaltungskalender

KALKULATION / ALTERNATIVAUSFÜHRUNGEN
Die Hauptpositionen des nachfolgenden LV sind zwingend
vom Bieter zu kalkulieren. Vorgesehene
Alternativausführungen sind nach Möglichkeit
anzubieten; bei niedrigeren Kosten werden sie zur
Ausführung kommen. Alternativfabrikate nach Wahl des
Bieters müssen absolut gleichwertig sein.
Bedarfspositionen sind auf der Preisbasis der
Hauptpositionen zu kalkulieren.

VERTRAGSGRUNDLAGEN
Als Vertragsgrundlagen für die Ausführung der
Arbeiten, Lieferungen und der unentgeltlich zu
erbringenden Nebenleistungen gelten in nachstehender
Reihenfolge:
a) das Auftragsschreiben
b) die Leistungsbeschreibung/Leistungsverzeichnis mit
beigef. Zeichnungen
c) die Besonderen Vertragsbedingungen
d) die Zusätzlichen Vertragsbedingungen
e) die Zusätzlichen Technischen Vertragsbedingungen
f) die Allgemeinen Technischen Vertragsbedingungen für
Bauleistungen (VOB/Teil C), in der zur Zeit
gültigen Fassung
g) die Allgemeinen Vertragsbedingungen für die
Ausführung von Bauleistungen (VOB/Teil B), in der zur
Zeit gültigen Fassung.

PREISE
Die im Leistungsverzeichnis eingesetzten Einheits- und
Pauschalpreise sind Festpreise für die gesamte
Ausführungsdauer der nachfolgend ausgeschriebenen
Bauleistungen, zwischenzeitliche Lohn- und
Materialpreiserhöhungen bleiben unberücksichtigt.
Reduzierungen oder Erweiterungen des
Leistungsumfanges bis zu einer Größenordnung von
20v.H. der Angebotssumme haben keine Auswirkung
auf die Einheitspreise.

AUFTRAGSERWEITERUNG, VERTRAGSÄNDERUNGEN
Ergänzungs- oder Erweiterungsaufträge sowie Änderungen
des Vertrages bedürfen der Schriftform. Dies
gilt auch für Stundenlohnarbeiten.

AUSFÜHRUNGSFRISTEN
Die vorgesehenen Ausführungsfristen sind im Deckblatt
dieses LV angegeben; sie werden nach
Feinabstimmung in das Auftragsschreiben übernommen und
Vertragsbestandteil. Kommt der
Auftragnehmer mit der Fertigstellung der Arbeiten in
Verzug (Fristverlängerung nur nach § 6 VOB/B), so ist
der Auftraggeber berechtigt, Ersatz für den
entstandenen Schaden zu verlangen und diesen vom
Guthaben des Auftragnehmers abzuziehen.

RECHNUNGEN
Alle Rechnungen sind mit den Nettopreisen (ohne 19%
Umsatzsteuer) aufzustellen. Die Umsatzsteuer ist
am Schluss jeder Rechnung gesondert auszuweisen. Die
vollständige Bezahlung der Rechnung und die
getätigte Abnahme der Leistungen schließen eine
spätere Rückforderung überzahlter Beträge nicht aus.
Alle Rechnungen sind beim Bauherrn einfach
einzureichen (Mengenberechnungen, Abrechnungszeichnungen, Handskizzen, Stundenlohnnachweise u.a.
einfach).

ABSCHLAGZAHLUNGEN
Abschlagzahlungen werden nach Vorlage einer
differenzierten Rechnung mit Leistungsnachweis unter
Einbehaltung von 5 v.H. des Wertes der jeweils
nachgewiesenen vertragsgemäßen Leistungen gezahlt.
Eine abweichende Regelung, etwa in Form eines festen
Zahlungsplanes, ist nicht gültig; sie bedarf einer
schriftlichen Fixierung im Rahmen des
Auftragsschreibens.

FORDERUNGSABTRETUNG
Ansprüche des Auftragnehmers gegen den Bauherrn können
nicht an Dritte abgetreten werden.

ABNAHME
Der Auftragnehmer hat die Beendigung der
Gesamtleistung bzw. von Teilen der Leistung anzuzeigen
und
die Abnahme, gegebenenfalls die Teilabnahme (§12 Nr.2
VOB/B) zu verlangen und rechtzeitig schriftlich
zu beantragen. Die Abnahme erfolgt nur in einem
förmlichen Verfahren durch ein von beiden Seiten
unterschriebenes Abnahmeprotokoll. Die Abnahme bezieht
sich nur auf die Güte der Leistungen. Der
Umfang der Leistungen ist vom Auftragnehmer gemäß §14
Nr.1 Satz3 VOB/B im Rahmen der Abrechnung
nachzuweisen.

GEWÄHRLEISTUNG, SICHERHEITSLEISTUNG

Für seine Lieferungen und Leistungen übernimmt der
Auftragnehmer die volle Garantie nach DIN 1961,
§13 VOB/B. Die Verjährungsfrist für
Gewährleistungsansprüche beträgt 5 Jahre. Für
Anstricharbeiten 3
Jahre. Bei Klima/Heizung/ Lüftung, 1 Jahr für
bewegliche Teile, 2 Jahre für wasserführende Teile, 5
Jahre
für übrige Teile und Funktion der Anlagen.

Die Gewährleistung beginnt mit der schriftlichen
Abnahme der gesamten erstellten Leistung durch den
Auftraggeber.

Als Sicherheit für die Vertragserfüllung hat der
Auftragnehmer eine Bürgschaft in Höhe von____ v. H. der
Auftragssumme einschließlich etwaiger Nachträge zu
stellen. Für diesen Fall entfällt der Sicherheitseinbehalt bei Abschlagszahlungen.

Als Sicherheit für die Gewährleistung werden 5 v.H.
der festgestellten Abrechnungssumme einbehalten,
solange keine Gewährleistungsbürgschaft vorliegt.

Nach Feststellung der Abrechnungssumme und Abnahme der
Leistungen hat der Auftragnehmer
Sicherheit durch eine Gewährleistungsbürgschaft in
Höhe von 5 v.H. der festgestellten
Abrechnungssumme zu stellen.

GERICHTSSTAND
Gerichtsstand für alle Streitigkeiten aus dem
geschlossenen Vertrag ist der Sitz oder Wohnort des
Auftraggebers.

GESCHÄFTSBEDINGUNGEN DES AN
Geschäftsbedingungen des Auftragnehmers, insbesondere
Zahlungs- und Lieferungsbedingungen,
Angaben über Erfüllungsort und Gerichtsstand, gelten
nur dann, wenn sie vom Auftraggeber ausdrücklich
und schriftlich anerkannt werden.

BAULEISTUNGSVERSICHERUNG / BAUWESENVERSICHERUNG
Der Auftraggeber schließt als Schutz gegen
Eigenschäden an der Neubauleistung eine Bauleistungsversicherung ab. Diese gewährt im Rahmen ihrer
Bedingungen den mitversicherten Auftragnehmern
Versicherungsschutz gegen Schäden durch
unvorhergesehene Ereignisse. Durch diese Versicherung
nicht abgedeckte Risiken trägt der Auftragnehmer. Für
den auf die Leistung des Auftragnehmers
entfallenden Teil der Bauwesenversicherung werden
0.30% aus der Summe der Schlussrechnung
einbehalten. Die Kosten für die Selbstbeteiligung
trägt der Auftraggeber.

WERBUNG
Werbung auf der Baustelle ist nur nach vorheriger
Zustimmung des Auftraggebers zulässig.

ALLGEMEIN
Der Auftragnehmer verpflichtet sich, jede vom
zuständigen Finanzamt vorgenommene Änderung in Bezug
auf die vorgelegte Freistellungsbescheinigung (§48 b
EStG) dem Auftraggeber unverzüglich schriftlich
mitzuteilen.

Es ist zwingend erforderlich, dass die Angaben zur
"Typenbezeichnung" und "Hersteller" bzw. "Fabrikat
und Typ" in die dafür vorgesehenen Zeilen vollständig
eingetragen werden. Es ist nur eine Typenbezeichnung sowie ein Hersteller zu benennen.

Spätestens nach Aufforderung des AG sind Nachweise wie
Datenblätter o. Ä., welche die Einhaltung von
geforderten Produktvorgaben und Materialeigenschaften
dokumentieren, durch den Bieter zu erbringen.

*Hinweis*
GESCHICHTE
 Zu Beginn des 20. Jahrhunderts entwickelte sich
Mülheim an der Ruhr durch die industrielle Expansion
 zur Großstadt. In diesem Zuge entstand zwischen 1923
und 1926 die Stadthalle  ein repräsentatives
 öffentliches Gebäude, das den kulturellen Ansprüchen
der wachsenden Stadtbevölkerung gerecht
 werden sollte. Entworfen wurde das Bauwerk vom
Architekten Hans Großmann, während Emil
 Fahrenkamp für die Gestaltung des Innenraums
verantwortlich war.
 Im Zweiten Weltkrieg erlitt die Stadthalle 1943 bei
einem Bombenangriff schwere Schäden und wurde
 nahezu vollständig zerstört. Erhalten blieben
lediglich der Ehrenhof, die Eingangshalle, die Fassaden
 sowie der Arkadengang an der Südseite.
 Der Wiederaufbau begann 1954 unter der Leitung des
Architekten Gerhard Graubner aus Hannover.
 Dabei wurde das Gebäude nicht originalgetreu
rekonstruiert, sondern um zusätzliche
 Veranstaltungssäle und moderne technische Ausstattung
erweitert. Die Wiedereröffnung fand am 11.
 Oktober 1957 statt.
 In den folgenden Jahren wurde die Stadthalle
umfassend renoviert und durch weitere Anbauten
 ergänzt. Heute fungiert sie als modernes Kultur- und
Kongresszentrum.

BESCHREIBUNG DES BAUWERKS
 Es handelt sich um ein mehrgeschossiges Gebäude mit
einer neo-klassizistischen Natursteinfassade
 aus Muschelkalk, deren sachliche und blockhafte Front
sich über eine Arkadenreihe zum Flussufer hin
 öffnet.
 Südlich ist der Stadthalle ein Portalbau mit einem
Arkadengang vorgesetzt. Dieser diente bis zum
 Wiederaufbau und der Neukonzeption in den 1950er
Jahren als Haupteingang.
 Der Arkadengang besteht aus einer doppelten
Säulenreihe und umfasst insgesamt acht Abschnitte.
 Die mittleren vier Abschnitte werden druch eine
raumhohe Stahl-Glas-Fassade vom Innenraum
 getrennt. Dahinter befindet sich die Galerie des
Veranstaltungssaals "Caruso".
 Im Zuge der Landesgartenschau 1992 wurde an der
südöstlichen Gebäudeecke eine massive
 Freitreppe angebaut, um die tiefer liegende Parkebene
zu erreichen.

ZUSTAND DES BAUWERKS
 Es wurde ein Bauschadensbericht durch das
Architekturbüro Mensen + Zora erstellt, welcher mit
 umfassenden Analysen von Fachingenieuren unterlegt
ist. Dieser Bericht ist dem LV angehängt.
  Es wird die Sanierung des südlichen Arakdenganges
der Stadthalle Mülheim vorgenommen.

BESONDERE ANGABEN ZUR BAUSTELLE
 Der Arkadengang der Stadthalle befindet sich an der
Straße "Am Schloss Broich", die östlich in die
 Schlossbrücke übergeht. Diese führt über die Ruhr,
deren Ufer entlang der Ostseite des Gebäudes
 verläuft. Der Arkadengang dient momentan als Fußweg
und grenzt an einen parallel verlaufenden
 Radweg. Über eine Freitreppe ist von hier aus der
Zugang zum Ruhrufer sowie zur angrenzenden
 Parkebene möglich.Während der Bauarbeiten bleibt
diese Freitreppe jeoch gesperrt. Zudem wird der
 Fuß- und Radweg unterhalb der Brücke- vom
"Ruhrkristall" bis zum Tor an der Stadthalle- ebenfalls
 nicht nutzbar sein. Der Rad- und Fußverkehr oberhalb
der Brücke wird auf die Straße "Am Schloss
 Broich" umgeleitet und durch Baken vom motorisierten
Verkehr getrennt.
 Die Zufahrt zur Baustelle erfolgt über den
"Theodor-Heuss-Platz". Da diese gleichzeitig als
 Feuerwehrzufahrt dient, muss sie jederzeit frei
zugänglich sein.
 Während der Bauarbeiten betreten Mitarbeitende und
Besucher die Stadthalle über zwei dauerhaft
 freizuhaltende Zugänge: einen an der Westseite des
Gebäudes sowie einen weiteren im Bereich des
 Arkadenganges. Letzterer muss über eine provisorische
Brücke erreichbar sein.
 Der gesamte Arkadengang wird weiträumig mit einem
Bauzaun abgesichert. Darüber hinaus ist die
 Baustelle mit einer durchgängigen Überwachung
ausgestattet.
 Der Zugang zur Baustelle im Untergeschoss der
Stadthalle erfolgt über einen Wanddurchbruch
 unterhalb der Freitreppe. Der Abschnitt der
Stadthalle, der von den Betonierarbeiten betroffen
ist, ist
 räumlich vom Rest der Stadthalle getrennt. Eine Tür
im Lager schafft eine Verbidnung zwischen
 beiden Gebäudeteilen, die als Fluchtweg fungiert und
nur im Notfall benutzt werden darf.

 Bei der Durchführung aller Arbeiten sind Lärm und
sonstige Störbelästigungen für die Nutzer der
 Stadthalle und der angrenzenden Gebäude in zumutbaren
Grenzen zu halten.

 Alle Arbeiten sind unter der ständigen Aufsicht
erfahrener und verantwortungsbewußter Bauleiter,
 Poliere und Vorarbeiter auszuführen. Alle Arbeiten
müssen Hand in Hand mit den am Bau beteiligten
 Gewerken abgestimmt und ausgeführt werden. Die
Arbeitszeit wird auf Werktags und Abends bis
 19.00 beschränkt.
 Für eine stets saubere und aufgeräumte Baustelle hat
jeder Auftragnehmer eigenverantwortlich Sorge
 zu tragen. Gleiches gilt für Verunreinigungen
umliegender Verkehrsflächen und die Einhaltung der
 Unfallverhütungsvorschriften (UVV).

 Für nicht durchgeführte Auftragnehmerpflichten wie
Bauschuttbeseitigung
Unfallverhütungsmaßnahmen und Einhaltung der UVV
Sicherung der Baustelle und der Baustelleneinrichtung
 und dem Bauherren dadurch entstehende Lasten werden
von der Schlussrechnung des zuständigen
 Auftragnehmers einbehalten.

 Die für die Lagerung der Ausstattungsgegenstände
vorgesehenen Flächen sind rechtzeitig mit dem AG
 bzw. dem BL abzuklären.

SICHERUNG DER BAUSTELLE
Der Auftragnehmer hat alle zur Sicherung der Baustelle
nach den gesetzlichen, polizeilichen und
Unfallverhütungs-Vorschriften erforderlichen Maßnahmen
unter voller eigener Verantwortung auszuführen
oder diese zu veranlassen. Der Auftragnehmer haftet
für sämtliche aus der Unterlassung solcher
Maßnahmen dem Auftraggeber erwachsenden Schäden. § 10
Nr. 2 Absatz 1 Satz 2 VOB/B bleibt
unberührt. Nach Beendigung der Bauarbeiten sind die
Schutzvorrichtungen bis zur Anweisung durch die
Bauleitung/Sigeko vorzuhalten und auf Anweisung zu
entfernen.

BAUWASSER UND STROMANSCHLUSS
Bauwasseranschluss:
Ist mit haushaltsüblichen Anschlüssen vorhanden.

Stromanschluss:
Ist mit haushaltsüblichen Anschlüssen vorhanden.

Sonstige Anschlüsse:
- keine -

Kosten des Verbrauchs:
Bei Arbeiten in genutzten baulichen Anlagen hat sich
der Auftragnehmer mit der Hausverwaltung in
Verbindung zu setzen und eine Erstattungsregelung zu
treffen.

TERMINABLAUF
Der Auftragnehmer hat unmittelbar nach
Auftragserteilung mit der zuständigen Bauleitung
verbindliche
Ausführungstermine abzustimmen. Der Auftragnehmer hat
einen Terminablaufplan zu erstellen, aus dem
der Ablauf der gesamten, in der Leistungsbeschreibung
enthaltenen Arbeiten zu ersehen ist. Als
Zeiteinheit ist die Woche zu wählen. Die in der
Bauzeit enthaltenen Unterbrechungen, wie Bauferien und
dgl. sind zu beachten.

Der Auftraggeber behält sich vor, im Auftragsschreiben
das Ende der Ausführungsfrist und etwaige
Einzelfristen datumsmäßig festzulegen.

ZUTRITT ZUR BAUSTELLE
Zutritt zur Baustelle durch nicht an der Ausführung
Beteiligte ist nur mit Genehmigung der Bauleitung
zulässig. Eine Zustimmung schließt jedoch alle
Haftungsansprüche aus.

LÄRMSCHUTZ
Bei der Durchführung der Arbeiten ist das
Bundesimmissionsschutzgesetz (aktuelle Fassung) zu
beachten. Die Belästigung der benachbarten Anwohner
und der, in den umliegenden Wohn- und
Betriebsgebäuden tätigen Personen durch Staub und
Lärmemissionen sind durch geeignete Maßnahmen
zu minimieren.

ABFALLENTSORGUNG
Die Entsorgung von Abfällen muss unter Beachtung des
Kreislaufwirtschafts- und Abfallgesetzes erfolgen.
Baustellenabfälle sind vom Zeitpunkt ihrer Entstehung
an voneinander getrennt zu halten, soweit dies für
ihre ordnungsgemäße Verwertung bzw. Entsorgung
erforderlich ist. Sollten bei der Baumaßnahme
Sonderabfälle (z.B. Teerpappe, behandelte
Holzfensterrahmen, asbesthaltige Materialien,
PAK-haltige
Isolierungen o.ä.) anfallen, so müssen diese getrennt
entsorgt werden. Sie dürfen nicht mit dem
Bauschutt vermischt werden.

AUSFÜHRUNGSUNTERLAGEN DES AG
Die Ausführungsunterlagen werden auf schriftlichen
Antrag in 1-facher Ausfertigung unentgeltlich
übergeben. Weitere Unterlagen werden gegen Erstattung
der Selbstkosten zur Verfügung gestellt.

BAULEITUNG DES UNTERNEHMERS
Der AN ist verpflichtet, die Baustelle für den Bereich
seiner Leistungen durch einen Fachbauleiter
überwachen zu lassen. Der Fachbauleiter hat während
der Durchführung der vertraglichen Leistungen
eine intensive Baustellenpräsenz zu gewährleisten. Er
muß über eine der Aufgabe entsprechende
abgeschlossene Fachausbildung und eine angemessene
Baustellenpraxis verfügen. Der Fachbauleiter ist
namentlich mit der Auftragsbestätigung zu benennen. Er
darf nur in besonderen Fällen und nur mit
Genehmigung des Auftraggebers ausgetauscht werden. Aus
triftigen Gründen kann der AG jedoch die
sofortige Ablösung verlangen.

ALLGEMEIN
Eine Feststellung unsachgemäß ausgeführter Arbeiten,
insbesondere Toleranzüberschreitungen der
Vorhandwerker, die ein zulässiges Maß überschreiten,
sind der Bauleitung vor Beginn der weiteren
Arbeiten schriftlich anzuzeigen.

BAUTAGEBERICHTE
Der AN ist verpflichtet, Bautageberichte zu führen und
der Bauleitung wöchentlich unaufgefordert zu
übergeben. Sie müssen die Anzahl und den Beruf der auf
der Baustelle Beschäftigten, die ausgeführten
Leistungen und besondere Vorkommnisse enthalten.

ORTSBESICHTIGUNG
Der Bieter hat sich vor Angebotsabgabe Kenntnis von
der Grundstücks- und Baustellensituation zu
verschaffen. Aus Unkenntnis der örtlichen Situation
gestellte Nachforderungen von Mehrkosten können
nicht geltend gemacht werden und werden abgelehnt.

*Hinweis*
Sämtliche Maße sind zuvor am Bau zu nehmen, sofern
keine Detailzeichnungen vorliegen.

Vor Ausführungsbeginn hat der Auftragnehmer mit dem
Auftraggeber festzulegen, wo das zu verwendende
Material auf der Baustelle gelagert werden kann, um
gegenseitige Störungen der am Bau beteiligten
Handwerker während der Bauausführung zu vermeiden.

Die Baustelle ist täglich zu reinigen, dies gilt auch
für die Gerüstlagen. Der anfallende Schutt ist von den
Gerüsten zu entfernen und auf Kosten des AN zu
entsorgen.

Die gesamten Arbeiten sind vor der Maßnahme mit der BL
zu besprechen. Hier ist vor allem die Koordination
mit den anderen Gewerken genauestens abzusprechen.

Bei der gesamten Anlage handelt es sich um ein
bauzeitliches Denkmal. Alle Veränderungen sind mit
der Bauleitung und der Denkmalpflege abzustimmen.

Die Nutzung, Weiterleitung, Veröffentlichung von
Bild-, Ton-, und Videomaterial der gesamten
Baumaßnahme, der Mitarbeitern, der Anwohner, Nutzern
und den umliegenden Bereichen ist
ausnahmslos untersagt und bedarf einer schriftlichen
Genehmigung durch den Bauherr!!!

Weitere Auskünfte erteilt der Architekt.

*Hinweis*
1. LEISTUNGSÜBERBLICK ROHBAUARBEITEN

Baustelleneinrichtung für die in diesem LV
beschriebenen Arbeiten und für weiter folgende Gewerke
Staubschutz und Schutzbekleidung zur Sicherung der
vorh. Räumlichkeiten und Sicherstellung des
weiteren Betriebs der Gastronomie
Ausbau und Lagerung des vorh. denkmalgeschützen
Natursteinbelags unter den Arkaden
Mauerwerkssanierug der Kelleraußenwand inkl. Mauerkrone
Erdarbeiten zur Freilegung des Wandübergangs
Kelleraußenwand-Geschossdecke, Verlegung einer
Drainage
Unterfangungsarbeiten für die Einbindung der
Stahlträger in die umlaufenden Deckenauflager
Betonierarbeiten für die neue Stahlbetondecke im
Bereich unter den Arkaden
Verlegung von Schaumglas sowie Einbringen eines
Gefälleestrichs auf die neue Stahlbetondecke
Abdichtungsarbeiten im Bereich des Wandübergangs
Kelleraußenwand-Geschossdecke
Einbau einer Schlitzrinne mit Einlaufkasten als
Entwässerung

*Hinweis*
2. AUSFÜHRUNGSABLAUF

Baustelle einrichten
Staub- und Schutzbekleidung, Bautenschutzwand
Gastronomie
Sicherungsarbeiten
Erdarbeiten zur Freilegung der Kelleraußenwand
Dokumentation, Ausbau und Lagerung denkmalgeschützer
Natursteinbelag, Rückbau der vorh.
Stahlbetondecke inkl. abgängiger Stahlträger
Unterfangungsarbeiten der umlaufenden Deckenauflager
sowie Einbau der neuen Stahlträger
Betonierarbeiten der Stahlbetondecke
Dämm- und Estricharbeiten auf der neuen Stahlbetondecke
Abdichtung der Dämmebene und der Mauerkrone im Bereich
der Außenwand
Verlegung der Drainageleitung und Verfüllen des
Arbeitsbereiches
Einbau der Schlitzrinne und Pflasterarbeiten
Mauerwerkssanierung Außenwand innen
Baustelle räumen

Termine:
Ausführungszeitraum: Siehe BVB.

*Hinweis*
3. GEWERKE ZUR SANIERUNG DER STADTHALLE MÜLHEIM

Verkehrssicherung: Verkehrssicherung des öffentlichen
Straßenraumes und sonstige
Baustelleneinrichtung

Rohbauarbeiten: Baustelleneinrichtung,
Mauerwerkssanierung, Ausbau und Lagerung des
denkmalgeschützen Natursteinbelags, Unterfangung und
Betonierung einer neuen Stahlbetondecke,
Abdichtungs- sowie Entwässerungsarbeiten

Natursteinarbeiten: Wiedereinbau und Ergänzung des
denkmalgeschützen Natursteinbelags, sonstige
Ergänzungen im Bereich Naturstein

Stahlbauarbeiten: Sanierung der Stahl-Glas-Fassade,
Wiedereinbau der Brüstungsgeländer

### Titel 01 Baustelleneinrichtung

**01.1 Allgemeine Baustelleneinrichtung**
Einrichten der vollständig betriebsfähigen
Baustelleneinrichtung
incl. Anfuhr, Aufstellen und Unterhaltung aller zur
Ausführung
der nachfolgend beschriebenen Leistungen erforderlichen
Geräte, Hebezeuge und Maschinen.

Vorhalten der Baustelleneinrichtung für die Dauer der
gesamten
Bauzeit. Nach Beendigung der Arbeiten ist die
Baustelle wieder
zu räumen.
Der ursprüngliche Zustand von benutzten Einrichtungen,
wie
Straßen, Gehwegen, Abstellflächen auf Grundstücken
etc. ist
wieder herzustellen.
Sämtliche verkehrsrechtlichen Genehmigungen oder
Sicherungsmaßnahmen sind Sache des AN und werden nicht
gesondert vergütet.

Die Baustelleneinrichtung beinhaltet u.a.:
- Sämtliche Förder- und Transportanlagen, Geräte,
Werkzeuge,
Materialcontainer und Lagerräume.

- Eine ggfs. erforderliche Sondernutzungsgenehmigung
für die
Nutzung öffentlichen Wege- und Straßenraumes ist vom
Auftragnehmer einzuholen. Anfallende Gebühren sowie
Kosten
für die Verkehrsicherung trägt der Auftragnehmer.

- Schutz und Sicherung der Straße und des Gehwegs im
Bereich der Baustellenzufahrt auf einer Breite von
mind. 5 m
z.B. durch Abdecken mit Stahlplatten etc.

Vorhaltung über die Dauer der in diesem LV
beschriebenen
Leistungen.
Menge: 1,000 psch

**01.2 Baubeleuchtung 20lx, 1 Leuchte**
Baubeleuchtung als Allgemeinbeleuchtung raumseitig,
mind. 20
lx, bestehend aus 1 Leuchte, einschl. Kabel und
Schalter,
Befestigung an Wandträgern der Tragkonstruktion
liefern,
herstellen und räumen.

Zu kalkulieren und zu installieren ist eine geeignete
Beleuchtung
sowie eine Stromunterverteilung (Folgeposition).

Die Demontage nach Angabe durch die Bauleitung ist im
Preis enthalten, das Installationsmaterial bleibt
Eigentum des Auftragnehmers.

Zuleitung: ca. 20 m
Abrechnung je Leuchte

Grundstandzeit: 20 Wochen
Menge: 2,000 St

**01.3 Vorhaltung Baubeleuchtung, 1 Leuchte**
Vorhaltung inkl. Wartung der zuvor beschriebenen
Position
Baubeleuchtung.
Wartungsintervall: 4 Wochen

Die Abrechung erfolgt nach Wochen
Menge: 16,000 StWo

**01.4 Kabelschutzbrücken, 5 Kanal**
Kabelschutzbrücken, 5 Kanal für Verlegung von
Baustellenkabeln/ Wasserleitungen etc. liefern,
aufbauen,
vorhalten und wieder abbauen.

Grundstandzeit: 20 Wochen
Menge: 20,000 lfm

**01.5 Baustromunterverteiler**
Aufstellen von Bauverteiler für Strom einschl. der
erforderlichen Verkabelung untereinander sowie der
Verkabelung zum Hauptanschluss.

Baustromunterverteiler Kleinstromverteiler:

Kleinstromverteiler mit stabilem schlagfestem
Kunststoffgehäuse auf einem Stahlrohrgestell mit
CEE 16 A Stecker
2 CEE-Steckdosen 400 V 16 A,
4 Schutzkontaktsteckdosen 230 V / 16 A
alle Steckdosen sind mit selbstschließenden
Spritzwasserschutzdeckeln ausgerüstet,
Zuleitung H07 RN-F 5 x 1,5 mm², ca. 2 m lang zur
Verwendung
im Innen- und Außenbereich zugelassen,
Aufstellung je Geschoss eine Unterverteilung.

Kleinstromverteiler aufstellen, vorhalten, unterhalten
und abbauen, einschl. regelmäßiger Wartung.

Vom AN sind die Bauverteiler für Strom über die eigene
Benutzungsdauer hinaus für alle am Bau beteiligten
Firmen vorzuhalten, zu unterhalten und in Abstimmung
mit der Bauleitung zum Ende der Bauzeit abzubauen.

Grundstandzeit: 20 Wochen
Menge: 1,000 St

**01.6 Vorhaltung Baustromunterverteiler**
Gebrauchsüberlassung des unter der Vorposition
beschriebenen Baustromunterverteiler für die Dauer von
je 1
Woche über die Grundstandzeit von 20 Wochen hinaus.

Standzeit: 8 Wochen
Menge: 8,000 StWo

**01.7 Wartung Baustromunterverteiler**
Wartung der zuvor beschriebenen Position
Baustrom-Unterverteiler in einem Rhytmus von 4 Wochen
sowie
nach Aufforderung durch die Bauleitung (z.B. im Zuge
eines
SiGeko-Protokolls.)

Abrechnung je Termin
Menge: 10,000 St

**01.8 Alu-Rollgerüst**
Lieferung, Vorhaltung, Umbau und Wiederaufbau eines
Alu-Rollgerüsts für Arbeiten ab einer Bearbeitungshöhe
höher
3,50m.
Benutzung durch alle Gewerke und für die gesamte
Bauzeit
vorhalten.

Grundstandzeit: 20 Wochen
Menge: 1,000 St

**01.9 Vorhaltung Alu-Rollgerüst**
Gebrauchsüberlassung des unter der Vorposition
beschriebenen Alu-Gerüsts für die Dauer von je 1
Woche über die Grundstandzeit von 20 Wochen hinaus.

Standzeit: 8 Wochen
Menge: 8,000 StWo

**01.10 Chemie-Toilette**
Chemie-Toilette mit Wasser-Vorratstank und Fußpumpe,
anschlussfrei, antransportieren, aufstellen und nach
Beendigung der Bauarbeiten beseitigen. Die Kosten für
die
wöchentliche Reinigung inkl. Chemikalien sind im Preis
mit
einzukalkulieren. Benutzung durch alle Gewerke und für
die
gesamte Bauzeit vorhalten.

Grundstandzeit: 20 Wochen
Menge: 1,000 St

**01.11 Vorhaltung Chemie-Toilette**
Gebrauchsüberlassung des unter der Vorposition
beschriebenen Chemie-Toilette für die Dauer von je 1
Woche über die Grundstandzeit von 20 Wochen hinaus.

Standzeit: 8 Wochen
Menge: 8,000 StWo

**01.12 Schrankenzaun**
Schrankenzaun, Euro 1 nach TL, Länge 2,00m liefern,
aufbauen, vorhalten und später wieder abbauen.
Menge: 30,000 m

**01.13 Vorhaltung Schrankenzaun**
Gebrauchsüberlassung des unter der Vorposition
beschriebenen Schrankzaun für die Dauer von je 1
Woche über die Grundstandzeit von 20 Wochen hinaus.

Abrechnung je Woche / gesamte Anlage

Standzeit: 8 Wochen
Menge: 240,000 m/Wo

**01.14 Bauzaunanlage**
Bauzaunelemente zur Sicherung der
Baustelleneinrichtung und
des Materiallagers liefern, aufstellen, vorhalten und
später
wieder abbauen. Die Bauzaunanlage ist OHNE Werbung,
Firmenaufschrift, oder anderer Banner auszuführen.
Höhe der
Elemente: 2,00m. Ein Element ist mit einer Kette und
einem
Vorhängeschloss inkl. 3 Schlüsseln als Zuwegung
auszuführen.

Grundstandzeit: 20 Wochen
Menge: 80,000 m

**01.15 Vorhaltung Bauzaunanlage**
Gebrauchsüberlassung des unter der Vorposition
beschriebenen Bauzaunanlage für die Dauer von je 1
Woche über die Grundstandzeit von 20 Wochen hinaus.

Abrechnung je Woche / gesamte Anlage

Standzeit: 8 Wochen
Menge: 640,000 mWo

**01.16 Bauzaunbekleidung**
Bespannung Bauzaun einseitig mit Schutznetz als Staub-,
Witterungs- und Sichtschutz aus feinmaschigen Netzen
Höhe ca. 2,00m liefern, montieren, vorhalten und
später wieder
abbauen.

Grundstandzeit: 20 Wochen
Menge: 40,000 m

**01.17 Bauzauntor**
Bauzauntor, abschließbar, einflügelig, aus
Metallgitter,
vorgefertigt, auf Hartgummirad gelagert, im Bauzaun,
Breite
über 3,25 bis 3,5 m, Höhe über 2 bis 2,25 m, liefern,
einbauen,
vorhalten und und später wieder abbauen.

Grundstandzeit: 20 Wochen
Menge: 1,000 St

**01.18 Baustellentür**
Baustellentür, abschließbar, einflügelig, aus Metall
im Bauzaun,
Breite i.L. 1,00 m, Höhe über 2 bis 2,25 m, liefern,
einbauen,
vorhalten und später wieder abbauen.

Grundstandzeit: 20 Wochen
Menge: 2,000 St

**01.19 Übergangsbrücke**
Übergangsbrücke zur Sicherstellung des temporären
Fluchtweges mit Seitenschutzgeländer für gesicherten
Gebäudezugang liefern, aufstellen, vorhalten, umbauen
und
später wieder abbauen.

Lauflänge = ca. 8,00 m
Laufbreite i.Li = 1,20 m
Handlauf beidseitig, H = 0,85 m
Oberfläche = R9

Grundstandzeit: 20 Wochen
Menge: 1,000 St

**01.20 Vorhaltung Übergangsbrücke**
Gebrauchsüberlassung des unter der Vorposition
beschriebenen Übergangsbrücke für die Dauer von je 1
Woche über die Grundstandzeit von 20 Wochen hinaus.

Standzeit: 8 Wochen
Menge: 8,000 StWo

**01.21 Unterkunftscontainer**
Bürocontainer für Zwecke des AG aufstellen,
anschließen,
vorhalten und beseitigen, als Einzelcontainer, Größe
ca. 2,50 x
6,00 m

Baubeschreibung:
Ausführung in Containerbauweise, Fussboden mit PVC
Belag, Kunststofffenster mit Rolladen
(aufschiebsicher), Aussentür mit PZ-Schloss,
Innenwandflächen und Decken weiß gestrichen oder
beschichtet.
Außenwände, Dach und Fußboden wärmegedämmt,
einschl. aller Versorgungsleitungen und Anschluss,
Heizung, Elektroinstallation und Beleuchtung.einschl.
der Energiekosten,

Einrichtung:
2 Ablagetische ca. 70/150 cm
6 Stühle (mit Polstersitz)

Einschl. der Anschlusskosten und laufenden Gebühren.

Grundstandzeit: 20 Wochen
Menge: 1,000 St

**01.22 Vorhaltung Unterkunftscontainer**
Gebrauchsüberlassung des unter der Vorposition
beschriebenen Unterkunftscontainers für die Dauer von
je 1
Woche über die Grundstandzeit von 20 Wochen hinaus.

Standzeit: 8 Wochen
Menge: 8,000 Wo

**01.23 Container für Mauerwerk/Beton**
Bauschutt-Container für Mauerwerk/Beton bereitstellen
und
entsorgen einschl. Entsorgungskosten für
Bauschuttabfälle AVV
17 01 07 und Kippgebühr/ Verbrauchskosten.

Grundvorhaltezeit: 4 Wochen
Menge: 25,000 to

**01.24 Container für Restmüll**
Bauschutt-Container für Restmüll bereitstellen und
entsorgen
einschl. Entsorgungskosten für Bauschuttabfälle AVV 17
09 04
und Kippgebühr/ Verbrauchskosten.

Grundvorhaltezeit: 10 Wochen
Menge: 5,000 to

### Titel 02 Staubschutz und Schutzbekleidung

**02.1 Schutzbekleidung Bodenflächen Fliesen**
Vollflächiges Abdecken des historischen Bodenbelags im
Erdgeschoss zum Schutz vor Verunreinigungen und
mechanischen Beschädigungen einlagig mit Malervlies
min.
250g /m² und einlagig mit Hartfaserplatten oder
OSB-Platten,
einschl. dem Vorhalten und dem Beseitigen nach Abnahme
der
Bauleistungen.
Die Stöße der Abdeckplatten sind mit Klebeband
abzukleben.
Menge: 65,000 m2

**02.2 Schutzbekleidung Stahl-Glas-Fassade**
Flächiges Abdecken der Stahl-Glas-Fassade von außen,
Höhe
ca. 5,50m, zum Schutz vor Verunreinigungen und
mechanischen Beschädigungen mit aufgedoppelten
Spanplatten, Stärke min. 9 mm.
Abdeckung zusätzlich mit senkkrecht angebrachten
Hölzern
verkeilen, inkl. Befestigung und Verklebung der
Randbereiche
mit rückstandsfrei zu entfernenden Klebeband, einschl.
dem
Vorhalten und dem Beseitigen nach der Bauleistung.

Abmessung: ca. 13,50 x 5,50 m (B x H)
Menge: 82,000 m2

**02.3 Schutzbekleidung Arkadensäulen**
Vollflächiges Abdecken der Säulen im Baustellenbereich
zum
Schutz vor Verunreinigungen und mechanischen
Beschädigungen mittels geschlossenem Dämmstoff als
Bahnenware und Brettverschalung, einschl. dem
Vorhalten und
dem Beseitigen nach der Bauleistung.

Höhe: 4,00 m
Durchmesser: 50 cm
Menge: 21,000 St

**02.4 Schutzbekleidung angrenzender Bauteile**
Vollflächiges Abkleben/Abdecken von angrenzenden
Bauteilen
wie z.B. Türen, Ein- und Anbauteilen etc. zum Schutz
vor
Verunreinigungen mit geeignetem Material, wie z.B.
PE-Folie
inkl. Verklebung der Randbereiche mit rückstandsfrei zu
entfernenden Klebeband, einschl. dem Vorhalten und dem
Beseitigen nach der Bauleistung.
Menge: 20,000 m2

**02.5 Bautenschutzwand als Staub und Witterungsschutz**
Errichtung einer Schutzwand zum Schutz des Restaurants
im
EG. Anschluss an denkmalgeschützen Oberflächen
(Naturstein,
Putz, etc.) ohne Bohrungen.
Befestigung der Konstruktions mittels Stahlband an
vorh.
Säulenkonstruktion inkl. Schutz der Säulen.

Konstruktion bestehend aus:
Außenverkleidung aus OSB-Platten, Dicke min. 22mm und
Blechverkleidung als Einbruchschutz (sicher verkleidet,
Schraubköpfe nach innen)
Innenverkleidung aus GKB-Platten, Dicke min. 25mm,
Spachtelung Q2
Unterkonstruktion aus KVH inkl. Dämmung der
Zwischenräume aus Zellulose zur Schallabsorption
umlaufend wind- und staubdichter Anschluss an den
Bestand mittels Neoprendichtung
natursteintaugliche Verklebung der Rand- und Stoßfugen

Schutz der Bodenbeläge während der Arbeiten mittels
Schutzvlies mit feuchtevariabler Membran (Oben
wasserdicht,
Unten Diffusionsoffen) z.B. Blue Active Abdeckvlies o.
glw.

Einschl. Vorhalten und rückstandslosen Beseitigen nach
der
Bauleistung.

Abmessung: ca. 13,5 x 6,0 m (B x H)

Wandstärke: ca. 20 - 25 cm
Menge: 90,000 m2

**02.6 Zulage Anschluss Gewölbe**
Zulage für die zuvor beschriebene Bautenschutzwand
Pos. 02.5
an das vorh. Gewölbe.
Menge: 14,000 m

**02.7 Staubschutz an Türöffnungen**
Schutzvorrichtung als Staubschutz an Türöffnungen,
Oberkante Öffnung bis 3 m, Einzelgröße über 1 bis 2 m2,
aus Kunststofffolie, Foliendicke mind. 0,4 mm,
herstellen und räumen.
Menge: 5,000 St

### Titel 03 Rückbau und Entsorgung

*Hinweis*
Das gesamte Gebäude steht unter Denkmalschutz. Alle
Arbeiten sind behutsam durchzuführen, es darf zu keinen
erhöhten Erschütterungen und mechanischen Einwirkungen
auf
die angrenzende Konstruktion führen!
Es ist zu gewährleisten, dass bei dem Rückbau und der
Demontage die verbleibende denkmalgeschütze Substanz
keinerlei Schaden erfährt. In vielen Bereichen ist nur
ein
händischer Abbruch möglich. Somit sind Verfahren zu
wählen,
welche dies garantieren. Eventuell erforderliche
temporäre
Abstützungmaßnahmen und Hilfsgerüste sind mit
einzukalkulieren.

**03.1 Dokumentation Plattenbelag aus Naturstein**
Dokumentation, Bestandsaufnahme und Kartierung des
denkmalgeschützten Plattenbelags aus Naturstein in
bestehend
aus Angabe des originalen Verlegemusters, Zustand
einzelner
Steinplatten, Steinvarietät, etc.
Die Lage des intakten Plattenbelags ist mit einer
rückseitigen
Beschriftung des aufgenommenen Plattenbelags
plangrafisch
darzustellen und zu dokumentieren.

Ausbau des denkmalgeschützten Plattenbelags in
gesonderter
Position.
Menge: 1,000 psch

**03.2 Ausbau Plattenbelag aus Naturstein**
*** Bezugsbeschreibung
Ausbau und Sicherung des denkmalgeschützten
Plattenbelags
aus 30 mm starken Naturstein, inkl. Trennen und
Entsorgen des
anheftenden Mörteldickbetts ohne weitere Zerstörungen
der
Natursteinplatten.
Das Aufnehmen des Fußbodenbelags erfolgt händisch unter
Benutzung von leichtem Handwerkzeug bis 11 kg.
Trockene und witterungsgeschützte Lagerung und
Sortierung
der Platten bis zum Wiedereinbau in entsprechende
Lagerbehälter.
Lagerung und Verbringung auf dem Gelände der Stadthalle
Mülheim an der Ruhr, Entfernung über 50m. Händischer
Transport nach ausdrückliche Anweisung des AG/ der
Bauleitung.

Aufbauhöhe: bis ca. 15 cm

Abrechnung über Fläche.
Menge: 145,000 m2

**03.3 wie vor jedoch: Rückbau und Entsorgung abgängiger Platten**
*** wie Position 03.2
Rückbau abgängiger Platten ausschließlich auf
ausdrückliche
Anordnung des AG/ der Bauleitung, einschl.
fachgerechter
Trennung und Entsorgung der Abfälle nach
AVV-Abfallschlüssel.

Abrechnung über Fläche.
Menge: 20,000 m2

**03.4 Rückbau und Entsorgung abgängiger Abdichtung**
Rückbau der abgängigen PAK haltigen Abdichtung einschl.
fachgerechter Trennung und Entsorgung der Abfälle nach
AVV-Abfallschlüssel.

Abrechnung über Fläche.
Menge: 145,000 m2

**03.5 Ausbau Brüstungsgeländer**
Ausbau und Sicherung des vorh. Brüstungsgeländers aus
geschmiedeten Stahl. Das Aufnehmen erfolgt händisch
unter
Benutzung von leichtem Handwerkzeug bis 11 kg.
Trockene und witterungsgeschützte Lagerung innerhalb
der
Stadthalle Mülheim. Händischer Transport nach
ausdrückliche
Anweisung des AG/ der Bauleitung. Entfernung über 50m.

Abrechnung über Stückzahl.
Menge: 4,000 St

**03.6 Rückbau und Entsorgung Vorsatzschale, Wandstärke bis 15 cm**
Vollständiger Rückbau der Vorsatzschale aus
Kalksandstein im
Kellergeschoss, einschl. fachgerechter Trennung und
Entsorgung der Abfälle nach AVV-Abfallschlüssel.

Wandstärke: bis 15 cm
Menge: 30,000 m2

**03.7 Rückbau und Entsorgung Stahlbetondecke, Plattenstärke bis 25 cm**
Abschnitsweiser und vollständiger Rückbau der vorh.
Deckenplatten aus Stahlbeton, inkl. aller für den
suksezziven
Abbruch notwendigen Trennschnitte unter strenger
Wasserhaltung.

Plattenstärke: bis 25 cm

Während der Rückbauarbeiten ist ein Eindringen von
Tagwasser durch den AN zu verhindern.

Rückbauabschnitte unterhalb mit einer Schalung nach
DGUV
Regel 101-014 Verwendung von Schalungen,
Tragkonstruktionen und Traggerüsten DIN EN 12812,
DIN EN 1065, DIN 1045 versehen. Schalkonstruktion
liefern,
montieren, vorhalten, abbauen und abfahren.

Einschl. fachgerechter Trennung und Entsorgung der
Abfälle
nach AVV-Abfallschlüssel.
Menge: 145,000 m2

**03.8 Rückbau und Entsorgung Stahlkonstruktion**
Abschnitsweiser und vollständiger Rückbau der vorh.
Stahlträgerkonstruktion unterhalb der Stahlbetondecke.

Einbauhöhe: ca. 3,60 m

Einschl. fachgerechter Trennung und Entsorgung der
Abfälle
nach AVV-Abfallschlüssel.
Menge: 33,000 St

**03.9 Rückbau und Entsorgung Mauerschicht Außenwandmauerkrone**
Rückbau der ersten Mauerschichten der vorh.
Außenwandmauerkrone im Bereich der Fassade, der
Straßenseite.

Schichthöhe: ca. 12 cm
Mauerwerkstiefe: ca. 1,00 m

Einschl. fachgerechter Trennung und Entsorgung der
Abfälle
nach AVV-Abfallschlüssel.
Menge: 70,000 m

### Titel 04 Erdarbeiten

**04.1 Ausbau Plattenbelag in Geh- und Radweg**
Ausbau und Sicherung der vorh. Pflasterung aus
Rechteckpflaster ca. 10 x 20 x 8 cm in Geh- und
Radwegen
einschl. Bettung aus Sand/ Bettung bis zu einer Höhe
von ca.
80 cm sowie witterungsgeschützte Lagerung bis zum
Wiedereinbau. Lagerung im Bereich der
Baustelleneinrichtung.

Abbruchmaterial entsorgen, inkl. Deponiegebühren.
Menge: 60,000 m2

**04.2 Arbeitsbereich ausheben**
Boden des Arbeitsbereiches lösen, laden und
Aushubmaterial
abfahren.

Aushubtiefe: bis 1,50 m
Menge: 95,000 m3

**04.3 Drainagerohr DN 100 mit Filtervlies**
Drainagerohr DN 100 inkl. Filtervlies und Splitt/Asche
gem.
Angabe Zeichnung liefern und fachgerecht auf
Magerbetonschicht einbauen.
Drainagerohr in vorh. Schacht führen.
Menge: 60,000 m

**04.4 Kontroll- und Übergabeschacht aus Beon-/Stahlfertigteilen**
Kontroll- und Übergabeschacht nach DIN 4034, Teil 1 für
Regenwasser liefern, fachgerecht herstellen und
komplett in
das Entwässerungssystem jeweils am Ende und Anfang
einbinden, inkl. aller Klein-, Dichtungs- und
Hilfsmaterialien.
Menge: 2,000 St

**04.5 Arbeitsbereich verfüllen**
Arbeitsbereich mit neu geliefertem Material lagenweise
verfüllen
und verdichten.

Alle Arbeiten sind behutsam durchzuführen, es darf zu
keinen
erhöhten Erschütterungen und mechanischen Einwirkungen
auf
die angrenzende Konstruktion führen!

Tiefe: bis 1,50 m
Menge: 95,000 m3

**04.6 Zulage Verfüllung in Handarbeit**
Zulage für die zuvor beschriebene Verfüllung des
Arbeitsbereiches Pos. 04.5 in Handarbeit.
Menge: 25,000 m3

**04.7 Betonpflasterbelag auf Edelsplitt**
Betonpflasterbelag auf Edelsplitt, inkl. Verschnitt,
ohne
Rundlöcher liefern, fachgerecht einbauen und abrütteln
als
fertige Oberfläche.

Format: max. 25 cm x 25 cm x 10 cm

Pflaster und Edelsplitt gesondert berechnet.
Menge: 60,000 m2

### Titel 05 Unterfangungsarbeiten

**05.1 Herstellung umlaufendes Deckenauflager im Mauerwerk**
*** Bezugsbeschreibung
Herstellung eines umlaufenden Deckenauflagers im
Mauerwerk
wie folgt:

1. Herstellung eines umlaufenden Deckenauflagers durch
Rückbau der vorh. Außenwandmauerkrone im Bereich der
Fassade und der Straßenseite gem. aller statischen
Vorgaben.
Das Wandsegment ist von Innen aufzunehmen. Die
Mauersteine sind flankenschonend auszubauen. Dauerhaft
salzbelastetes Mauerwerk ist vollflächig
auszutauschen. Die
anschließende Mauerverzahnung ist zu erhalten.

2. Lieferung und Einbau von Unterzügen aus
Stahlträgern inkl.
Auflagerplatten, Zentrierleiste und eingeschweißtem
Streifen
nach Angabe der Statik. Nivellierung der Elemente auf
Mörtelbett, mind. 5 cm Stärke.

Abmessung Stahlträger:
Querschnitt: HEA 220, HEA 240
Länge: ca. 4,00 - 4,20 m

3. Anschließend hohlraumfreies und
druckkraftschlüssiges
Ausfüllen des Arbeitsraumes denkmalgerecht mit
Kalkmörtel
bzw. Trasskalkmörtel. Oberseitig ist ein Quellmörtel zu
verwenden.

4. Erstellen von Brandschutzverkleidung F90 aus
Trockenbau
z.B Knauf-Fireboard 25 mm oder glw.

Das Abschnittsweise Unterfangen ist entsprechend
Vorgabe
Statik (siehe LV-Anlage) durchzuführen. Die
Abschnittslängen
sind entsprechend örtlichen Befund mit der BL und
Statiker
abzustimmen.

Abrechnung in fertiger Arbeit inkl. aller Lieferungen,
Entsorgungen, Maschienenstunden, Materialien, Montagen,
temporäre Abstützungen, Kanthölzer etc.
Menge: 60,000 m

**05.2 Zulage umlaufendes Deckenauflager Säulenbasen**
Zulage für das zuvor beschriebene umlaufende
Deckenauflager
Pos. 05.1 im Bereich der Säulenbasen.
Menge: 18,000 St

**05.3 wie vor jedoch: Ausmauern der Stahlträger in F90**
*** wie Position 05.1
Stahlträger gem. DIN 4102-4 zweiseitig in F90
ausmauern und
dreiseitig verputzen.
KS / Porenbeton, Putzträger, Rippenstreckmetall,
Kalkzementputz, Eckschutzschienen, Putzdicke bis ca. 25
 30 mm

Abbwicklung bis ca. 240 + 240 + 240 mm
Menge: 10,000 m

**05.4 wie vor jedoch: Lieferung und Einbau von Stahlbetonunterzügen**
*** wie Position 05.1
2. Lieferung und Einbau von Unterzügen aus Stahlbeton
inkl.
aller notwenigen Bewehrungen aus Betonstabstahl,
Bügel, etc.
Nivellierung der Elemente auf Mörtelbett, mind. 5 cm
Stärke.

Abmessungen Stahlbetonbalken:
Höhe:  30 cm
Breite: 20 cm
Länge: ca. 4,00 m

Betongüte: C25/30
Menge: 10,000 m

### Titel 06 Betonierarbeiten

**06.1 Deckenschalung Kellergeschoss**
Deckenschalung, inkl. Randschalung im Kellergeschoss
liefern
und einbauen.
Schalhaut aus Schaltafeln kombiniert mit einer rauen
Brettschalung.Keine Erhöhte Anforderung an die
Oberfläche.
Schalhautoberfläche Waagerecht.

Abstützung erfolgt nach Herstellervorgaben sowie unter
Beachtung der DIN EN 12812.

Einbauhöhe: bis 3,60 m
Menge: 145,000 m2

**06.2 Bewehrung aus Betonstabstahl und Betonstahlmatten**
Bewehrungen aus Betonstabstahl BST500 S und
Betonstahlmatten BST500 A gem. DIN 488 und aller
statischen
Vorgaben, inkl. aller benötigten Abstandshalter
liefern und
einbauen.
Menge: 1200,000 kg

**06.3 Rückbiegeanschluss mit zweilagiger Rückbiegebewehrung**
Rückbiegeanschluss mit zweilagiger Rückbiegebewehrung
in
einem verzinkten Stahlblechverwahrkasten zur
Herstellung von
Bewehrungsanschlüssen gem. aller statischen Vorgaben,
liefern
und gem. Herstellerangabe einbauen.

Produktbeispiel:
HALFEN, Typ HBT 80 - 8/15 - 6 - 1250 o. gwl.

Angebotenes Fabrikat:
'.........'
(vom Bieter einzutragen)
Menge: 30,000 lfm

**06.4 Stahlbetondecke, C25/30, XC3/XC1, W0, D 18 cm**
Abschnittweises Betonieren der Stahlbetondecke nach DIN
1045-2, Normalbeton C 25/30, XC3 oben, XC1 unten, W0,
obere Betonfläche: waagerecht, gem. aller statischen
Vorgaben.

Deckenstärke: 18 cm

Bewehrung in gesonderter Pos. berechnet.
Menge: 145,000 m2

**06.5 Zulage segmentweise Betonierarbeiten**
Zulage für die segmentweise Ausführung der zuvor
beschriebenen Stahlbetondecke Pos. 06.4.
Menge: 145,000 m2

### Titel 07 Dämmung und Estricharbeiten

**07.1 Betonoberfläche reinigen**
Die Betonoberfläche von lose anhaftenden Teilen mit
leistungsfähigem Industriesauger staubfrei reinigen und
gleichmäßig ohne Pfützenbildung vornässen. Eventuelle
Rückstände von Öl, Fett usw. sind zu entfernen.
Menge: 145,000 m2

**07.2 Wärmedämmung aus Schaumglas, WLG 037, D 60 mm**
Wärmedämmung aus Schaumglas auf die zuvor gereinigte
Stahlbetonoberfläche gem. Angabe Zeichnung und Statik,
liefern und fachgerecht einbauen. Die Lagesicherung der
Dämmung ist sicherzustellen.

Die Schaumglasplatten sind gem. Herstellerangaben mit
Heißbitumen, vollflächig und vollfugig mit
pressgestoßenen
Fugen im Verband durch diagonales Einschieben
kraftschlüssig
auf dem Untergrund verklebt herstellen.

Wärmeleitfähigkeit: 0,037 W/(m·K)
Druckfestigkeit: 500 kPa (CS; DIN EN 826 Anhang A)

Dicke: 60 mm

Abrechnung nach qm, inkl. Befestigungsmaterial

Produktbeispiel:
FOAMGLAS T3+

Angebotenes Fabrikat:
'.........'
(vom Bieter einzutragen)
Menge: 145,000 m2

**07.3 Zulage Anpassen der Wärmedämmung**
Zulage für die zuvor beschriebene Wärmedämmung Pos.
07.2
für das Anpassen im Bereich von angrenzenden und
aufsteigenden Bauteilen, wie der Stahl-Glas-Fassade,
Säulenbasen, etc.
Menge: 20,000 m

**07.4 Verbundestrich CT-C40, als Gefälleestrich**
*** Bezugsbeschreibung
Verbundestrich CT-C40, als Gefälleestrich auf das zuvor
beschriebene Schaumglas gem. Angabe Zeichnung liefern
und
inkl. Randstreifen fachgerecht einbauen.

Höhe: min. 20 mm
Gefälle: mind. 1 %

Oberflächenhaftzug: B 1,5 N/mm2
Menge: 145,000 m2

**07.5 Mehr- oder Minderdicke Estrich, 5 mm**
*** wie Position 07.4
Mehr- oder Minderdicke des zuvor beschriebenen
Estriches, je
5 mm Dicke.
Menge: 50,000 m2

**07.6 Mehr- oder Minderdicke Estrich, 10 mm**
*** wie Position 07.4
Mehr- oder Minderdicke des zuvor beschriebenen
Estriches, je
10 mm Dicke.
Menge: 30,000 m2

### Titel 08 Abdichtungsarbeiten

#### Bereich 08.01 Abdichtung Betondecke

**08.01.1 Grundputz Anschluss Abdichtungsbahnen**
Grundputz an alle aufsteigende Bauteile wie der
Stahl-Glas-Fassade, Säulenbasen, etc. für den
fachgerechten
Anschluss der nachfolgend beschriebenen Abdichtung Pos.
08.01.3 und folgende, liefern und einbauen.
Menge: 40,000 m

**08.01.2 Dichtkehle Anschluss Abdichtungsbahnen**
Dichtkehle an alle aufsteigende Bauteile wie der
Stahl-Glas-Fassade, Säulenbasen, etc. für den
fachgerechten
Anschluss der nachfolgend beschriebenen Abdichtung Pos.
08.01.3 und folgende, liefern und einbauen.
Menge: 40,000 m

**08.01.3 Abdichtung 1. Lage PYE G 200 DD, Dachdichtungsbahn**
Abdichtung 1. Lage PYE G 200 DD, Dachdichtungsbahn in
Heißbitumen auf den zuvor beschriebenen Gefälleestrich
gem.
Angabe Zeichnung liefern und fachgerecht einbauen.

1. Lage der Dachabdichtung,
Elastomerbitumen-Dachdichtungsbahn, nach DIN EN 13707
und DIN/TS 20000-201, DU PYE G 200 DD, vollflächig mit
modifiziertem Heißbitumen auf den Verbundestrich
mittels
Wickelkern, fachgerecht, vollflächig nach
Herstellervorgaben
aufkleben.
Naht- und Stoßüberdeckungen sind zu berücksichtigen.
Die
Herstellervorschriften und die einschlägigen
Regelwerke sind zu
beachten.

Angebotenes Fabrikat:
'.........'
(vom Bieter einzutragen)
Menge: 145,000 m2

**08.01.4 Abdichtung 2. Lage PYE-PV 200 S5, Schweißbahn**
Abdichtung 2. Lage PYE-PV 200 S5, Schweißbahn, inkl.
Randanschlüsse aus Flüssigkunststoff und Anbindung an
Außenabdichtung Wand

2. Lage der Dachabdichtung vollflächig aus
Polymerbitumenschweißbahn nach DIN EN 13707.
Anwendungskurzzeichen DIN V 20000-201 DO PYE- PV 200
S5 oberseitig Naturschiefer mit Polyestervlieseinlage
200 g/m²,
im Schweißverfahren auf die 1. Lage Dachabdichtung im
Lagenversatz aufschweißen.
Naht- und Stoßüberdeckungen sind zu berücksichtigen.
Die
Herstellervorschriften und die einschlägigen
Regelwerke sind zu
beachten. Es wird empfohlen, einen Wickelkern zu
verwenden.

Angebotenes Fabrikat:
'.........'
(vom Bieter einzutragen)
Menge: 145,000 m2

**08.01.5 Zulage Anpassung Abdichtungsbahnen aufsteigende Bauteile**
Zulage für das fachgerechte Anpassen der zuvor
beschriebenen
Abdichtungsbahn Pos. 08.01.3 und folgende, im Bereich
von
angrenzenden und aufsteigenden Bauteilen, wie der
Stahl-Glas-Fassade, Säulenbasen, etc.
Menge: 40,000 m

**08.01.6 Zulage Einarbeiten Abdichtungsbahnen an Geländervorrichtung**
Zulage für das fachgerechte Einarbeiten der zuvor
beschriebenen Abdichtungsbahn Pos. 08.01.3 und
folgende, an
die Geländervorrichtung, bestehend aus Fußplatte und
Stahlstift.

Die Vorrichtung für das Brüstunggeländer wird durch das
Gewerk Stahlbau hergestellt und vor Verlegung der
Abdichtungsbahnen auf die Stahlbetondecke montiert.
Menge: 28,000 St

**08.01.7 Zulage Anbindung an Durchdringungen**
Zulage für die fachgerechte Anbindung der zuvor
beschriebenen Abdichtung Pos. 08.01.3 an vorher
installierte
und einbetonierte Rohre und Leitungen.
Menge: 5,000 St

**08.01.8 Anarbeiten mit Flüssigkunststoff**
Anarbeiten und Herstellen eines fachgerechten,
dauerhaften
Anschlusses an vorhandene Bauteile oder Abdichtungen
mittels
Flüssigkunststoff inkl. Vlieseinlage, insbesondere im
Bereich
von Detailanschlüssen, Durchdringungen, Randbereichen
oder
anderen Übergängen gem. Herstellerangaben.

Angebotenes Fabrikat:
'.........'
(vom Bieter einzutragen)
Menge: 40,000 m

**08.01.9 Drainagematte als Flächendrainage**
Flächendrainage für die Entwässerung hochbelasteter
Beläge
auf die zuvor beschriebene Abdichtungsbahn gem. Angabe
Zeichnung liefern und fachgerecht nach
Herstellerangaben
einbauen.

Produktbeispiel:
AquaDrain® HB

Angebotenes Fabrikat:
'.........'
(vom Bieter einzutragen)
Menge: 145,000 m2

**08.01.10 Zulage Anpassung der Flächendrainage**
Zulage für die zuvor beschriebene Abdichtungsbahn
08.01.9 für
das Anpassen im Bereich von angrenzenden und
aufsteigenden
Bauteilen, wie der Stahl-Glas-Fassade, Säulenbasen,
etc.
Menge: 40,000 m

#### Bereich 08.02 Abdichtung Außenmauerwerk

*Hinweis*
Für die Abdichtungsarbeiten mittels KMB ist die
Vorlage eines
KMB-Scheines zwingend erforderlich! Der
Konzessionsträger
muss zwingend während den Arbeiten vor Ort sein!

**08.02.1 Entfernen und Entsorgen Kalk-Zement Außenputz**
Entfernen und Entsorgen des vorhandenen Kalk-Zement
Außenputz im freigelegten Sockelbereich der
Kelleraußenwände. Das Entfernen des Putzes hat so zu
erfolgen, dass der Untergrund dadurch nicht beschädigt
wird.
Das Entfernen des Altputzes erfolgt händisch unter
Benutzung
von leichtem Handwerkzeug bis 11 kg. Einschl.
fachgerechter
Trennung und Entsorgung der Abfälle nach
AVV-Abfallschlüssel.

Einbautiefe: ca. 1,50 m
Menge: 60,000 m2

**08.02.2 Vorreinigung Außenmauerwerk**
Die Mauerwerksflächen schonend von aufliegendem Staub
per
Hand ohne den Einsatz von Hochdruckreiniger oder
ähnlichem
Gerät reinigen.

Die gesamten unsanierten Mauerwerksflächen, besonders
die
schaligen Bereiche der Fugen und Ziegel, sind
mechanisch zu
entfernen und vorzureinigen. Lose Schalen und
Abplatzungen
sind zu entfernen. Hohl sitzende Fugen sind manuell
mit einem
Holzkeil oder mit einem Spachtel abzunehmen, ohne die
Steine
unnötig zu beschädigen. Hohl liegende Bereiche (Steine
und
Fugen) sind mithilfe eines Klopfholzes vorsichtig auf
der
gesamten Fassade aufzuspüren und zu markieren.

Einbautiefe: ca. 1,50 m
Menge: 60,000 m2

**08.02.3 Anphasen von Außenecken für Abdichtungsarbeiten**
Anphasen von Außenecken im Mauerwerk für die
Abdichtungsarbeiten.
Menge: 40,000 m

**08.02.4 Haftvermittler, 1-komponentig**
Fachgerechtes Aufbringen eines 1-komponentigen
Haftvermittler für die nachfolgenden
Abdichtungsarbeiten.

Einbautiefe: ca. 1,50 m
Menge: 60,000 m2

**08.02.5 Bauwerksabdichtung, 2-komponentig mit Grundierung**
Fachgerechtes Abdichten der Außenwandflächen mit einer
reaktiven 2-komponentigen, kälteflexiblen, höchst
druckstabilen
und rissüberbrückenden Bauwerksabdichtung, einschl.
Grundierung.

Einbautiefe: ca. 1,50 m

Produktbeispiel Abdichtung:
IMBERAL® RSB 55Z

Angebotenes Fabrikat:
'.........'
(vom Bieter einzutragen)

Produktbeispiel Grundierung:
AQUAROL 10D

Angebotenes Fabrikat:
'.........'
(vom Bieter einzutragen)
Menge: 60,000 m2

**08.02.6 Eckdichtband in Gebäudeecken**
Fachgerechtes Einlegen von Eckdichtband in
senkrechten- und
waagerechten Gebäudeecken im Abdichtungsberreich, inkl.
aller Klein- und Hilfsmaterialien.
Menge: 40,000 m

**08.02.7 Bitumen-Dickbeschichtung, 2-komponentig**
Fachgerechtes Abdichten der Kelleraußenwände mittels
Bitumen-Dickbeschichtung als lösemittelfreie,
rissüberbrückende 2-komponentige
Bitumen-Dickbeschichtung
zur Abdichtung von Bauwerken.
Fachgerechtes Aufbringen von 2-lagen Bitumen
Dickbeschichtung inkl. Verstärkungseinlage nach
Herstellerangabe.

Abdichtung gemäß DIN18195 Teil 6 für den
Wasserbelastungsfall "Drückendes Wasser"

Einbautiefe: ca. 1,50 m

Produktbeispiel:
Schomburg Combidic 2-K Premium

Angebotenes Fabrikat:
'.........'
(vom Bieter einzutragen)
Menge: 60,000 m2

**08.02.8 Perimeterdämmung, WLG 038, D 60 mm**
Perimeterdämmung auf die zuvor gereinigte
Kelleraußenwände
gem. Angabe Zeichnung und Statik, liefern und
fachgerecht
einbauen.

Die Perimeterdämmplatten sind gem. Herstellerangaben
mit
vollflächig und vollfugig mit pressgestoßenen Fugen im
Verband
kraftschlüssig auf dem Untergrund mit Bitumen
Dickbeschichtung verklebt herstellen.

Wärmeleitfähigkeit: 0,038 W/(m·K)
Dicke: 60 mm

Einbautiefe: 1,50 m

Produktbeispiel Perimeterdämmung:
FOAMGLAS

Angebotenes Fabrikat:
'.........'
(vom Bieter einzutragen)

Produktbeispiel Bitumen Dickbeschichtung:
Schomburg Combidic 2-K Premium

Angebotenes Fabrikat:
'.........'
(vom Bieter einzutragen)
Menge: 60,000 m2

**08.02.9 Noppenbahn mit Gleitfolie und Filtervlies**
Fachgerechtes Anbringen einer 3-schicht Noppenbahn (mit
Gleitfolie und Filtervlies) nach DIN 18195 als Schutz
der
Abdichtung bzw. Dämmlage vor mechanischen
Beschädigungen und zur Sicherstellung des schnellen
ableiten
von anfallendem Tagwasser.

Einbautiefe: 1,50 m
Menge: 60,000 m2

### Titel 09 Entwässerung

**09.1 Drainage-Schlitzrinne mit Einlaufkasten**
Drainage-Schlitzrinne als Entwässerungsrinne,
zweiteilig
bestehend aus Ober- und Unterteil mit integriertem
Kantenschutz und Schlitzrahmen, mit Einlaufkasten,
liefern, auf
Betonpolster versetzen und fachgerecht nach
Herstellerangabe
einbauen.

Nennweite: 10,0 cm
Baubreite: 13,5 cm
Baulänge: 100,0 cm

Inkl. Anschluss an Abwasseranschluss bis 20m
Anschlusslänge. Ausführung mit fachgerechter
Leitungsführung
in KG 2000 (WHG Fachbetriebsnachweis).

Produktbeispiel:
ACO DRAIN Schlitzrinne, bestehend aus
Entwässerungsrinne
DRAIN Multiline Seal o. glw.

Angebotenes Fabrikat:
'.........'
(vom Bieter einzutragen)
Menge: 35,000 m

### Titel 10 Mauerwerkssanierung

**10.1 Entfernen und Entsorgen Kalk-Zement Innenputz**
Entfernen und Entsorgen des vorhandenen
Kalk-Zement-Putzes
einschl. Farbauftrag auf der Innenseite der
Kelleraußenwände.
Der Altputz hat eine unterschiedliche Auftragsstärke,
bis ca. 30
mm. Das Entfernen des Putzes hat so zu erfolgen, dass
der
Untergrund dadurch nicht beschädigt wird. Das
Entfernen des
Altputzes erfolgt händisch unter Benutzung von leichtem
Handwerkzeug bis 11 kg.

Raumhöhe: 3,60 m
Menge: 250,000 m2

**10.2 Vorreinigung Innenmauerwerk**
Die Mauerwerksflächen schonend von aufliegendem Staub
per
Hand ohne den Einsatz von Hochdruckreiniger oder
ähnlichem
Gerät reinigen.

Die gesamten unsanierten Mauerwerksflächen, besonders
die
schaligen Bereiche der Fugen und Ziegel, sind
mechanisch zu
entfernen und vorzureinigen. Lose Schalen und
Abplatzungen
sind zu entfernen. Hohl sitzende Fugen sind manuell
mit einem
Holzkeil oder mit einem Spachtel abzunehmen, ohne die
Steine
unnötig zu beschädigen. Hohl liegende Bereiche (Steine
und
Fugen) sind mithilfe eines Klopfholzes vorsichtig auf
der
gesamten Fassade aufzuspüren und zu markieren.
Menge: 250,000 m2

**10.3 Fugennetzsanierung - Flächenanteil 20%**
Partielle Sanierung des Fugenetzes: Flächenanteil 20%

Entfugen:
Abgängige Fugen sind in doppelter Fugenbreite mind.
jedoch
3,0 cm tief sorgfältig auszuräumen.

Verfugen:
Die gesamte Fläche staubfrei spülen und mit Pressluft
abblasen, Fehlstellen mit zement- und gipsfreien
Kalkmörtel,
gewaschenen Sand, oberflächig auffüllen und mit einem
angepassten Mörtel fachgerecht ausfugen.
Bindemittel: NHL 3,5 / 5,0 ohne Zementanteil, z.B. NHL
3,5 / 5,0
Otterbein o. glw.

Angaben inkl. aller Nebenkosten für Lohn, Geräte,
Material und
Entsorgung.

Abrechnung nach Aufmaß Fläche.
Menge: 250,000 m2

**10.4 Mauerwerkssanierung**
Sanierung der Mauerwerksflächen der Außenwände mit
Mauerwerkssteinen. Oberfläche abreinigen, ohne dabei
die
Sinterschicht zu beschädigen.
Beschädigte Steine sind auszutauschen. Abrechnung
Steine
erfolgt separat.

Mauerstärke 11,5cm

Position beinhaltet die Lieferung von
Mauerwerkssteinen z.B.
NF Backstein o. glw.
Menge: 30,000 m2

**10.5 Mauersteine in Flächen ab 2 bis 5 Einzelsteine auswechseln**
Mauerwerkssteine in Flächen von 2 - 5 zusammenhängenden
Einzelsteinen auswechseln. Verbände dem Bestand in der
Umgebung anpassen. Die Steine als Läufer oder Binder in
ganzer Tiefe, in verschiedenen Flächengrößen,
flankenschonend aus der Fassade stemmen und mit Steinen
wieder fachgerecht nach- bzw. beimauern. Fugen sind
ohne
Fehlstellen zu vermörteln.

Position beinhaltet die Lieferung von
Mauerwerkssteinen z.B.
NF Backstein o. glw.
Menge: 20,000 St

**10.6 Mauersteine in Flächen ab >5 Einzelsteine auswechseln**
Zusammenhängende Mauerwerkssteine in Flächen ab >5
Backsteine auswechseln. Verbände dem Bestand in der
Umgebung anpassen. Die Steine als Läufer oder Binder,
in
ganzer Tiefe, in verschiedenen Flächengrößen, aus der
Fassade stemmen und mit Steinen wieder fachgerecht
nach-
bzw. beimauern. Fugen sind ohne Fehlstellen zu
vermörteln.

Position beinhaltet die Lieferung von
Mauerwerkssteinen z.B.
NF Backstein o. glw.
Menge: 5,000 m2

**10.7 Aufmauerung Kleinstflächen bis 0,25qm (24cm)**
Losnehmen und Aufmauerung von Kleinstflächen bis 0,25qm
(Beispiel: 0,5x0,5m).

Position beinhaltet die Lieferung von
Mauerwerkssteinen z.B.
NF Backstein o. glw.

Mauerstärke ca. 11,5cm Tiefe.
Menge: 20,000 m2

**10.8 Edelstahl-Spiralanker setzen**
Rückverankerung größerer Setzungs- und Spannungsrisse
durch Edelstahl-Spiralanker.
Fugen den Herstellerangaben entsprechend
steinflankenschonend ausräumen, Spiralanker einlegen
und mit
entsprechend zugelassenem Mörtel einfugen.
Diese Position bedarf der Freigabe durch die BL.
Alle Angaben in fertiger Arbeit. Länge und Position
sind als
Nachweis zu Dokumentieren.
Menge: 30,000 m

**10.9 Lochband setzen**
Rückverankerung größerer Setzungs- und Spannungsrisse
durch Edelstahl-Lochband. (z.B. Moso-Lochband)
Fugen den Herstellerangaben entsprechend
steinflankenschonend ausräumen, Lochband einlegen und
mit
entsprechend zugelassenem Mörtel einfugen.
Diese Position bedarf der Freigabe durch die BL.
Alle Angaben in fertiger Arbeit. Länge und Position
sind als
Nachweis zu Dokumentieren.
Menge: 30,000 m

### Titel 11 Stundenlohnarbeiten

**11.1 Facharbeiterstunden zum Nachweis**
Arbeitsstunden eines Facharbeiters zur Ausführung im
LV nicht
vorgesehener Leistungen, inkl. aller Lohnnebenkosten
und aller
Nebenkosten für Kleingeräte, An- und Abfahrt sowie
sonstiger
Nebenkosten.
Ausführung nur nach vorheriger schriftlicher
Genehmigung
durch die Bauleitung. Stundenlohnnachweise sind
innerhalb von
3 Werktagen nach Ausführung der Arbeiten der
Bauleitung zur
Anerkennung vorzulegen.
Menge: 50,000 h

**11.2 Stunden eines Helfers zum Nachweis**
Arbeitsstunden eines Hilfsarbeiters zur Ausführung im
LV nicht
vorgesehener Leistungen, inkl. aller Lohnnebenkosten
und aller
Nebenkosten für Kleingeräte, An- und Abfahrt sowie
sonstiger
Nebenkosten.
Ausführung nur nach vorheriger schriftlicher
Genehmigung
durch die Bauleitung. Stundenlohnnachweise sind
innerhalb von
3 Werktagen nach Ausführung der Arbeiten der
Bauleitung zur
Anerkennung vorzulegen.
Menge: 50,000 h

**11.3 Stunden eines Auszubildenen im 3. Lehrjahr zum Nachweis**
Arbeitsstunden eines Auszubildenen im 3. Lehrjahr zur
Ausführung im LV nicht vorgesehener Leistungen, inkl.
aller
Lohnnebenkosten und aller Nebenkosten für Kleingeräte,
An-
und Abfahrt sowie sonstiger Nebenkosten.
Ausführung nur nach vorheriger schriftlicher
Genehmigung
durch die Bauleitung. Stundenlohnnachweise sind
innerhalb von
3 Werktagen nach Ausführung der Arbeiten der
Bauleitung zur
Anerkennung vorzulegen.
Menge: 50,000 h

**11.4 Kleingeräteeinsatz**
Tagespauschale für Kleingeräte und Handmaschinen bis
11 kg
für die Stundenlohnarbeiten wie z.B. Stemmhammer,
Handkreissäge, Kettenstämmer, Motorsäge, Tigersäge etc.
Abrechnung als Tagespauschale je Kleingerät inkl.
Verbrauchsmaterial.
Grundlage für eine Tagespauschale sind mind. 8,00
nachgewiesene Facharbeiterstunden. Weniger Stunden
wirken
sich anteilig auf die Pauschale aus: 4,00 h = 0,5 usw.
Menge: 30,000 St

**11.5 An- und Abfahrtspauschale pro Tag für reine Stundenlohnarbeiten**
Pauschale für An- und Abfahrt pro Tag. Abrechnung bei
reinem
Arbeitseinsatz für unvorhergesehene
Stundenlohnarbeiten.
Menge: 1,000 psch

**11.6 Materialpauschale für Stundenlohnarbeiten**
Abrechnung nach Lieferschein pauschal für die
Kalkulation mit
5.000,00 Euro eintragen.
Menge: 1,000 psch

USt %: 19,00
